# Stadt Müncheberg, Neubau FGÜ
Kostenanschlag (GAEB DA XML 3.3, DA82)
Projekt: G691
Währung: EUR
Vergabeart: Öffentliche Ausschreibung
Erstellt mit: GXML Toolbox V3.3 R20220330, ORCA AVA 27 27.00.00, 01.07.2026

## 01 FGÜ Altenpflegeheim

### Gewerk 01 Allgemeine Bauleistungen

#### Titel 01.01 Allgemeine Bauvorbereitung

*Hinweis: Vorbemerkungen*
Sämtliche Abbruchmaterialen, Rest- und Ausbaustoffe sind von der Baustelle zu entfernen und fachgerecht zu entsorgen, sofern im Leistungstext keine anderen Vorgaben enthalten sind.
Der AN hat sich vor Ort Übersicht über die Gegebenheiten der Baustelle zu verschaffen und den Maschinen- und Geräteeinsatz entsprechend zu planen.
Alle Abbrucharbeiten verstehen sich, soweit nicht anders
beschrieben, immer inklusive Laden und Entfernen von der
Baustelle, einschl. fachgerechter Entsorgung bzw.
Wiederverwertung. Der Nachweis für die fachgerechte
Entsorgung ist zu erbringen. In die Einheitspreise sind sämtliche
Aufwendungen hierfür einzurechnen.
Das Liefern frei Baustelle ist in die Einheitspreise jeweils mit
einzurechnen.

**01.01.0001 Allgemeine Bauvorbereitung**
Die Pauschale beinhaltet die Aufwendungen für die allgemeine
Bauvorbereitung,  für alle Gewerke des nachfolgenden LV,
wie Unterrichten über die Lage von Leitungen, Kabeln, Dränen,
Kanälen u.ä. bei den für die Ver- und Entsorgungsanlagen
zuständigen Trägern, Erwirken sämtlicher Genehmigungen,
Sicherung von Festpunkten, Grenzsteinen u.ä, Feststellen der
Grundstückseigentümer; Einnivellieren des Urgeländes. Erkunden von Erdkabeln, Leitungen und sonstiger Sparten.
Menge: 1,000 Psch; EP: 250,000

**01.01.0002 Absteckung**
Pauschale für die Aufwendungen zur Absteckung der neuen Borde und Flächenbefestigungen innerhalb der vorhandenen Gehwege, Parkflächen und Pflanzflächen in Lage und Höhe, inkl. Sicherungspunkte, nach vom AG übergebenen Lageplänen und örtlichen Zwangspunkten.
Länge Baufeld ca. 25 m, Breite Baufeld ca. 15 m.
Absteckriss erstellen, zur Kontrolle einfach an die Örtliche Bauüberwachung übergeben. Einschl. ggf. erforderlicher Korrekturen / Anpassungen i.Z. der Ausführung. Ggf. erford. Nivellierarbeiten sind einzurechnen.
Menge: 1,000 Psch; EP: 200,000

**01.01.0003 Vorankündigung erstellen**
Vorankündigung gemäß Baustellenverordnung erstellen und
spätestens zwei Wochen vor Einrichten der Baustelle der
zuständigen Behörde übermitteln.
Vorankündigung sichtbar und witterungsgeschützt auf der
Baustelle aushängen. Bei erheblichen Änderungen während
der Bauzeit anpassen.
Menge: 1,000 Psch; EP: 120,000

Summe Titel 01.01 Allgemeine Bauvorbereitung: 570,00

#### Titel 01.02 Baustelleneinrichtung

**01.02.0001 Baustelle einrichten, vorhalten**
Geräte, Werkzeuge und sonstige Betriebsmittel, die zur
vertragsgemäßen Durchführung der Bauleistungen erforderlich sind, auf die Baustelle bringen, bereitstellen und - soweit der Geräteeinsatz nicht gesondert berechnet wird - betriebsfertig aufstellen einschl. der dafür notwendigen Arbeiten, für die gesamte Bauzeit vorhalten. Die erforderlichen festen Anlagen herstellen. Erford. Einrichtungen, Bauwagen und dgl., soweit erforderlich, antransportieren, aufbauen und einrichten, während der gesamten Bauzeit vorhalten.
Ver- und Entsorgungsanschlüsse, sowie Entsorgungseinrichtungen und dgl. für die Baustelle, soweit erforderlich, herstellen. Bei Bedarf Lagerplätze, sonstige Platzbefestigungen und Wege im Baustellenbereich bzw. deren Umgebung anlegen. Oberbodenarbeiten einschl. Beseitigen von Aufwuchs für die Baustelleneinrichtung und Lagerplätze, soweit erforderlich, ausführen. Kosten für Vorhalten, Unterhalten und Betreiben der Geräte, Anlagen und Einrichtungen einschl. Mieten, Pacht, Gebühren und dgl. werden nicht mit dieser Pauschale, sondern mit den Einheitspreisen der betreffenden Teilleistungen vergütet. Soweit nicht für bestimmte Leistungen (z.B. Bedarfsleistungen) für das Einrichten der Baustelle gesonderte Positionen im Leistungsverzeichnis enthalten sind, gilt die Pauschale für die Leistungen des gesamten LV´s.
Einzurechnen sind die Aufwendungen für das Festlegen,
Vorhalten und Beräumen eines Lagerplatzes zur Zwischenlagerung von Bodenaushub und anderer Materialien in Ab-
stimmung mit dem Auftraggeber, Genehmigungsbehörden,
der Gemeinde und den jeweiligen Grundstückseigentümern.
Lohnmehrkosten wie Wegegelder, Auslösungen,
Bereitstellung von Unterkünften, usw. werden nicht gesondert vergütet.
Menge: 1,000 Psch; EP: 1800,000

**01.02.0002 Baustelle beräumen**
Baustelle von allen Geräten, Anlagen, Einrichtungen und dgl. räumen. Benutzte Flächen und Wege entsprechend dem ursprünglichen Zustand herrichten. Soweit nicht für bestimmte Leistungen für das Räumen der Baustelle gesonderte Positionen im Leistungsverzeichnis enthalten sind, gilt die Pauschale für alle Leistungen sämtlicher Abschnitte des LV.
Menge: 1,000 Psch; EP: 700,000

**01.02.0003 Bauzaun, Höhe 2 m**
Bauzaun nach Angabe des AG einschl. der erforderlichen
Tore liefern, standsicher herstellen, während der
Bauzeit vorhalten und unterhalten sowie nach Beendigung
der Bauzeit entfernen. Entsprechend dem Baufortschritt
in Einzellängen herstellen. Zaunhöhe über Gelände 2 m.
Zaun verschlossen.
Menge: 40,000 m; EP: 12,000

**01.02.0004 Bauzaun umbauen**
Vorbeschriebenen Bauzaun abbauen, innerhalb der
Baustelle transportieren und nach Angabe des AG wieder
aufbauen.
Menge: 40,000 m; EP: 2,500

Summe Titel 01.02 Baustelleneinrichtung: 3080,00

#### Titel 01.04 Dokumentation

**01.04.0001 Beweissicherung**
Feststellen des vorhandenen baulichen Zustandes von angrenzenden Gebäuden, Fahrbahnflächen, Fahrbahnnebenflächen (Geh- und Radwege) und baulichen Anlagen sowie verbleibendem Baumbestand, zum Zweck der Beweissicherung. Ausführung vor Beginn der Bauarbeiten. Zusammenstellung und Dokumentation der Ergebnisse, incl. Foto-/ Videodokumentation. Markierung besonderer
Schäden im Rahmen der Fotodokumentation, ggf.
Detailfotos mit Vergrößerung, einschl. Beschreibung.
Einschl. baubegleitender Fortschreibung / Dokumentation von Veränderungen während des Baugeschehens.
Übergabe der Unterlagen vor Beginn 1-fach digital auf Datenträger. Nach Abschluss der Baumaßnahme protokollarische Freistellung durch die Beteiligten herbeiführen (Kontrolle mit Fotodoku, 1-fach digital).
Menge: 1,000 Psch; EP: 350,000

**01.04.0002 Bestandseinmessung, Bestandsplan**
Erstellung von Bestandsunterlagen für Verkehrsanlagen. Ausführung nach DIN 2425 und
RVerm. Folgendes ist lage- und höhenmäßig einzumessen:
- neu gesetzte Borde, Ausweisung unterschiedlicher Bordarten
  (Hoch-, Tief-, Rund- und Sonderborde), Material, Breiten und
  Auftrittshöhen
- Flächenbefestigungen, Ausweisung unterschiedlicher Pflasterarten
  nach Material, Abmessung und ggf. Farbe
- Ausstattung wie Verkehrsbeschilderung, Beleuchtung, Poller,
  Masten, Papierkörbe etc.
- Fahrbahnmarkierungen

Der angrenzende Bestand ist bis 10 m in Fahrbahnlängsrichtung und
bis 5 m quer zur Fahrbahn über das Baufeld hinaus aufzunehmen und darzustellen.
Übergabe:
- Höhensystem: DHHN2016, Koordinatensystem: ETRS 89
- digitaler Lageplan M 1:250 als DXF-Datei mit KOR-Datei
  und als PDF-Datei sowie 1x farbiger Papierplan,
  vorab einfach zur Prüfung,
Menge: 1,000 Psch; EP: 1250,000

**01.04.0003 Fotodokumentation**
Baubegleitende Dokumentation von Veränderungen während des Baugeschehens, insbesondere Situationen die nur kurzfristig einsehbar sind oder relevant für Bauablauf oder Abrechnung. Fotodokumentation aller wesentlichen Arbeitsschritte sowie Vorkommnisse. Übergabe mit der Abschlussdokumentation.
Menge: 1,000 Psch; EP: 100,000

**01.04.0004 Erstellen Dokumentation**
Als Dokumentation sind spätestens zur Abnahme im stabilen Ordner geheftet, mit Trennblättern sortiert und beschriftet zu übergeben:
- Inhaltsverzeichnis, Deckblatt, Ordnerrücken
- Fachunternehmererklärung
- Herstellerbescheinigungen
- Lieferscheine, Materialzertifikate
- Bautagesberichte
- Entsorgungsnachweise
- Prüfprotokolle, Dichtheitsnachweise
- Schlusseinmessung
- Fotodokumentation/Beweissicherung
Übergabe 1x Papierexemplar, 1x digital (pdf) auf CD.
Menge: 1,000 Psch; EP: 200,000

Summe Titel 01.04 Dokumentation: 1900,00

#### Titel 01.06 Stundenlohnarbeiten

**01.06.0010 Stundenlohnarbeiten, 1 Polier**
*** Stundenlohnarbeiten
*** Bedarfsposition ohne GB
Stundenlohnarbeiten, die durch die Baumaßnahme
erforderlich werden und auf Anordnung des AG gegen
Nachweis zur Ausführung kommen. Die Ausführung
ist vor Beginn vom AN anzuzeigen und vom AG zu
genehmigen. 1 Polier
Menge: 5,000 h; EP: 43,000

**01.06.0020 Stundenlohnarbeiten, 1 Vorarbeiter**
*** Stundenlohnarbeiten
*** Bedarfsposition ohne GB
Leistung wie zuletzt im vollen Wortlaut
beschrieben, jedoch 1 Vorarbeiter.
Menge: 5,000 h; EP: 37,000

**01.06.0030 Stundenlohnarbeiten, 1 Facharbeiter**
*** Stundenlohnarbeiten
*** Bedarfsposition ohne GB
Leistung wie zuletzt beschrieben, jedoch 1
Facharbeiter.
Menge: 5,000 h; EP: 34,000

**01.06.0040 Verrechnungssatz LKW**
*** Stundenlohnarbeiten
*** Bedarfsposition ohne GB
Stundenlohnarbeiten durch Lastkraftwagen auf Anordnung des AG ausführen. Der Verrechnungssatz für den jeweiligen LKW umfasst sämtliche Aufwendungen für den Einsatz des Fahrzeuges, insbes. Gerätevorhalte- und Betriebsstoffkosten sowie sämtliche Zuschläge einschliesslich der Kosten für das Bedienpersonal. Der Verrechnungssatz gilt für das zum Zeitpunkt des Abrufes einsatzbereit auf der Baustelle befindliche Fahrzeug. Vergütet werden die tatsächlich geleisteten Arbeits- stunden nach der tatsächlichen Nutzlast des jewei- ligen Fahrzeuges (ohne Erhöhung der Nutzlaststufe für Sonderfahrzeuge). LKW-Kipper, ca. 5 t Nutzlast.
Menge: 5,000 h; EP: 65,000

**01.06.0050 Verrechnungssatz Bagger**
*** Stundenlohnarbeiten
*** Bedarfsposition ohne GB
Leistung wie zuvor beschrieben, jedoch Stundenlohnarbeiten durch Baugeräte, Bagger über 0,4 bis 1 m3.
Menge: 5,000 h; EP: 75,000

**01.06.0060 Verrechnungssatz Minibagger**
*** Stundenlohnarbeiten
*** Bedarfsposition ohne GB
Leistung wie zuvor beschrieben, jedoch Stundenlohnarbeiten durch Baugeräte, Minibagger < 0,4 m3.
Menge: 5,000 h; EP: 52,000

Summe Gewerk 01 Allgemeine Bauleistungen: 5550,00; Summe brutto: 6604,50

### Gewerk 02 Wegebauarbeiten

#### Titel 02.01 Abbrucharbeiten

**02.01.0001 Fugenfüllung an Borden entfernen**
Fugenfüllung ausbauen und nach Wahl des AN verwerten.
Fuge zwischen Pflasterrinne und Straßenborden.
Vorhandene Fugenfüllung = Fugenmasse, nicht gefährlicher Abfall. Ausgebaute Stoffe nach Wahl des AN verwerten.
Einzellängen über 3 m bis 10 m.
Fugenspalttiefe bis 4 cm.
Fugenspaltbreite bis 15 mm.
Menge: 16,000 m; EP: 6,000
- 9,500, Leistungsbereiche: 114
- 6,500, Leistungsbereiche: 114
Leistungsbereiche: 114

**02.01.0002 Beton schneiden**
Betonfundament entlang Straßenborden schneiden.
Zum Ausbau der Borde, Schnitt zwischen Bord und Pflasterrinne.
In voller Tiefe senkrecht und geradlinig schneiden.
Dicke über 20 bis 25 cm.
Ohne Beschädigung der Pflasterrinne.
Entfernung Fugenverguss gesondert.
Menge: 16,000 m; EP: 24,000
Leistungsbereiche: 114

**02.01.0003 Bordstein aufnehmen, Naturstein, B 12 bis 15 cm**
Bordstein aufnehmen.
Bordstein = aus Naturstein
Breite 12 bis 15 cm
Höhe über 20 bis 30 cm
Fundament aus Beton, über 10 bis 20 cm dick, und
Rückenstütze aus Beton aufbrechen.
Bordsteine säubern, innerhalb der Baustelle fördern
und sortiert lagern.
Übriges Aufbruchgut nach Wahl des AN verwerten.
Menge: 29,000 m; EP: 18,000
- 2,000, Leistungsbereiche: 115
- 1,000, Leistungsbereiche: 115
- 6,500, Leistungsbereiche: 115
- 9,900, Leistungsbereiche: 115
- 2,000, Leistungsbereiche: 115
- 1,000, Leistungsbereiche: 115
- 2,500, Leistungsbereiche: 115
- 3,000, Leistungsbereiche: 115
- 1,000, Leistungsbereiche: 115
- 0,100, Leistungsbereiche: 115
Leistungsbereiche: 115

**02.01.0004 Bordstein aufnehmen, Naturstein, B 6 bis 8 cm**
Bordstein aufnehmen.
Bordstein = aus Naturstein
Breite 6 bis 8 cm
Höhe über 20 bis 25 cm
Fundament aus Beton, über 10 bis 20 cm dick, und
Rückenstütze aus Beton aufbrechen.
Bordsteine säubern, innerhalb der Baustelle fördern
und sortiert lagern.
Übriges Aufbruchgut nach Wahl des AN verwerten.
Menge: 7,000 m; EP: 17,000
- 4,000, Leistungsbereiche: 115
- 3,000, Leistungsbereiche: 115
Leistungsbereiche: 115

**02.01.0005 Pflasterdecke aus Granit-Mosaiksteinen aufnehmen, lagern**
Pflasterdecke aus Naturstein aufnehmen.
Aufnehmen der Tragschicht wird gesondert vergütet.
Abmessung = Pflasterstein mit Kantenlänge bis 6 cm.
Pflasterstein aus Granit.
Mit Fugenfüllung aus Baustoffgemisch ohne Bindemittel.
Bettung aus ungebundenem Bettungsmaterial.
Steine säubern und zum Wiedereinbau im Baustellbereich lagern.
Übriges Aufbruchgut nach Wahl des AN entsorgen.
Menge: 14,000 m2; EP: 24,000
- 6,800, Leistungsbereiche: 115
- 7,200, Leistungsbereiche: 115
- 0,000, Leistungsbereiche: 115
Leistungsbereiche: 115

**02.01.0006 Pflasterdecke aus Granit-Kleinsteinpflaster aufnehmen, lagern**
Pflasterdecke aus Naturstein aufnehmen.
Aufnehmen der Tragschicht wird gesondert vergütet.
Abmessung = Pflasterstein mit Kantenlänge 6 bis 12 cm.
Pflasterstein aus Granit.
Mit Fugenfüllung aus Baustoffgemisch ohne Bindemittel.
Bettung aus ungebundenem Bettungsmaterial.
Steine säubern und zum Wiedereinbau im Baustellbereich lagern.
Übriges Aufbruchgut nach Wahl des AN entsorgen.
Menge: 22,000 m2; EP: 26,000
- 14,300, Leistungsbereiche: 115
- 7,000, Leistungsbereiche: 115
- 0,700, Leistungsbereiche: 115
Leistungsbereiche: 115

**02.01.0007 Plattenbelag aus Granit aufnehmen, lagern, 120x60 cm**
Gehwegplatten aus Naturstein aufnehmen.
Aufnehmen der Tragschicht wird gesondert vergütet.
Platte mit Dicke über 10 bis 20 cm.
Platte aus Granit.
Abmessung B/L = 60/120 cm.
Mit Fugenfüllung aus ungebundenem Fugenmaterial.
Bettung aus ungebundenem Bettungsmaterial.
Platten säubern, innerhalb der Baustelle fördern und lagern.
Übriges Aufbruchgut nach Wahl des AN verwerten.
Menge: 6,000 St; EP: 35,000
- 3,000, Leistungsbereiche: 115
- 3,000, Leistungsbereiche: 115
Leistungsbereiche: 115

**02.01.0008 Aufsatz f. Straßenablauf ausbauen**
Aufsatz für Straßenablauf freilegen und ausbauen.
Umgebende Fläche = Pflasterrinne aus Granitkleinstein.
Aufsatz säubern, zum Lagerplatz nach Unterlagen des AG
fördern und abladen. Restliche Ausbaustoffe nach Wahl
des AN verwerten.
Entfernung Lagerplatz bis 3 km.
Menge: 2,000 St; EP: 225,000
Leistungsbereiche: 110

**02.01.0009 Rinne aus Naturstein aufnehmen**
Rinne aus Naturstein, 3-zeilig unter Schonung des
angrenzenden Bestandes aufnehmen.
Dicke der Steine ca. 10 cm.
Breite des Streifens/der Rinne über 20 bis 35 cm.
Pflasterstein aus Granit.
Mit Fugenfüllung aus hydraulisch gebundenem Fu-
genmörtel.
Fundament aus Beton/Mörtel, über 10 bis 20 cm dick,
aufbrechen.
Steine und Aufbruchgut nach Wahl des AN verwerten.
Einschließlich erforderlicher Schneid- und Stemmarbeiten.
Menge: 2,000 m; EP: 125,000
Leistungsbereiche: 115

**02.01.0010 Schicht ohne Bindemittel aufnehmen**
Schicht ohne Bindemittel aufnehmen
Schicht aus Baustoffgemisch für Schottertragschichten.
Dicke über 15 bis 30 cm.
Fläche Gehwege und Parkstreifen
Materialklasse nach EBV bis BM-F1.
Baustoffgemisch innerhalb der Baustelle fördern,
zwischenlagern, einbauen und verdichten.
Nicht zum Wiedereinbau verwendetes Material einer Verwertung nach Wahl des AN zuführen.
Abrechnung nach Abtragsprofilen.
Menge: 8,000 m3; EP: 45,000
- 3,690, Leistungsbereiche: 112
- 1,710, Leistungsbereiche: 113
- 1,320, Leistungsbereiche: 112
- 1,170, Leistungsbereiche: 113
- 0,110, Leistungsbereiche: 112
Leistungsbereiche: 112

Summe Titel 02.01 Abbrucharbeiten: 3299,00

#### Titel 02.02 Landschaftsbauarbeiten

**02.02.0001 Schutz für Baumstamm herstellen**
Schutz für Baumstamm durch Mantel mit Polsterung herstellen und während der Bauzeit vor- und unterhalten.
Der Mantel darf den Baumstamm und die Wurzelanläufe
nicht berühren.
Stammumfang über 50 bis 100 cm.
Polsterung des Stammes mit flexiblen Kunststoff-
Drainrohren.
Mantel aus Brettern, 24 mm dick, lückenlos befestigen.
Mantelhöhe mindestens 2,00 m.
Schutz nach Beendigung der Bauarbeiten abbauen und nach
Wahl des AN verwerten.
Menge: 2,000 St; EP: 75,000
Leistungsbereiche: 107

**02.02.0002 Oberboden abtragen, entsorgen**
Oberboden einschließlich Vegetationsdecke abtragen. Dicke des Abtrages über 10 bis 30 cm.
Oberboden nach Wahl des AN verwerten.
Abrechnung nach Abtragsprofilen.
Menge: 3,000 m3; EP: 38,000
- 0,840, Leistungsbereiche: 106
- 1,800, Leistungsbereiche: 106
- 0,360, Leistungsbereiche: 106
Leistungsbereiche: 106

**02.02.0003 Strauchbestand roden**
Strauchbestand und sonstiger Aufwuchs bis 0,10 m Stammdurchmesser, in 1,00 m Höhe über dem Erdboden gemessen,
mit Wurzelwerk roden. Abrechnung nach Fläche der
größten Ausdehnung des Strauchwerks.
Mittlere Höhe bis 2,00 m.
Wurzelstöcke nach Wahl des AN verwerten.
Schlagabraum nach Wahl des AN verwerten.
Menge: 12,000 m2; EP: 30,000
Leistungsbereiche: 106

**02.02.0004 Untergrund auflockern**
Verfestigte Bodenfläche nach Rückbau Wegebefestigung auflockern.
Bodenfläche = entsiegelte Fläche Parkfläche.
Auflockerung nach Wahl des AN, z.B. durch Aufreißen.
Aufreißtiefe bis 15 cm
Max. Abstand der Aufreißspuren max. 20 cm
Fläche kreuzweise aufreißen.
Menge: 18,000 m2; EP: 2,000
- 13,500, DIN 276-18: 571
- 4,000, DIN 276-18: 571
- 0,500, DIN 276-18: 571
DIN 276-18: 571

**02.02.0005 Oberboden liefern, andecken**
Oberboden liefern und profilgerecht andecken. Boden
unkrautfrei, mit bindigen Bestandteilen. Einbau 3 cm unter
OK Wegekante. Dicke der Andeckung 20 bis 40 cm.
In Einzelflächen von 3 bis 15 m2
Abgerechnet wird nach Auftragsprofilen.
Menge: 7,000 m3; EP: 55,000
- 5,400, DIN 276-18: 571
- 1,600, DIN 276-18: 571
DIN 276-18: 571

Summe Titel 02.02 Landschaftsbauarbeiten: 1045,00

#### Titel 02.03 Pflasterbauarbeiten

**02.03.0001 Aufsatz Straßenablauf 30x50, Pultform, für Fußgänger**
Aufsatz für Straßenablauf aufsetzen.
Klasse D 400, Ausführung nach DIN EN 124-2.
Pultform, Bauhöhe 100 mm, Rahmenaußenmaße 300mm x 524mm, mit multifunktionalem Doppelscharnier,
Rahmen aus Gusseisen, hochziehbar, umlaufend geschlossen, mit vorgeformten, bei Bedarf ausschlagbaren Bauzeitentwässerungen, mit PEWEPREN-Einlagen, mit Eimerauflage für Eimer nach DIN 4052,
Rost aus Gusseisen mit vier schraublosen und verkehrssicheren Arretierungen aus hochverschleißfestem Kunststoff, Rost nach Lösen der Arretierungen herausnehmbar, zweiseitig ca. 110 Grad aufklappbar, Rost nach dem Aufklappen nicht herausnehmbar,
Schlitzweite 24 mm, Schlitzlängen kleiner 170 mm
Menge: 2,000 St; EP: 400,000

**02.03.0002 Rinne aus Kleinsteinpflaster, 3-zeilig herstellen, Lückenschluss**
Rinne mit Pflastersteinen aus Naturstein herstellen.
Bordrinne. Lückenschluss nach Austausch Straßenablauf.
Format für Rastermaß des Pflastersteins = 100/100/100 mm.
Pflasterstein aus Granit.
Breite 3-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 2,000 m; EP: 95,000
Leistungsbereiche: 115

**02.03.0003 Fugenverguss herstellen**
Fugenfüllung herstellen.
Randfuge zwischen Borden, Übergängen, Abläufen u.ä.
Einzellängen von 0,5 bis 20,00 m.
Fugenspalttiefe = 20 mm.
Fugenspaltbreite = 10 mm.
Mit heiß verarbeitbarer Fugenmasse Typ N2, einschließlich zugehörigem und zuvor aufgetragenem Voranstrichmittel.
Menge: 20,000 m; EP: 22,000
- 9,500, Leistungsbereiche: 113
- 0,600, Leistungsbereiche: 113
- 1,000, Leistungsbereiche: 113
- 6,500, Leistungsbereiche: 113
- 0,600, Leistungsbereiche: 113
- 1,000, Leistungsbereiche: 113
- 0,800, Leistungsbereiche: 113
Leistungsbereiche: 113

**02.03.0004 Bordstein aus Naturstein liefern, setzen, Rundbord**
Bordstein aus Naturstein mit gleichmäßiger Färbung liefern
und setzen. Breite der Rückenstütze mind. 15 cm.
Bordsteinformat = B 6, Rundbord
Breite = 15 cm
Höhe = 20 bis 22 cm
Abrundung 2 cm
Bordstein aus Granit. Gerader Stein.
2 cm Rundung an Vorderkante,
Sichtseiten gesägt und gestockt.
Rückenstütze bis 10 cm unter Oberkante Bordstein. Beton
mit einer Druckfestigkeit (Einzelwert) am Bohrkern von
mind. 12 MPa.
Fundamentbeton mit einer Druckfestigkeit (Einzelwert)
am Bohrkern mind. 12 MPa.
Auftritt 3 cm, Zugang zum FGÜ
Menge: 6,000 m; EP: 65,000
Leistungsbereiche: 115

**02.03.0005 Bordstein des AG setzen, Breite 12-15 cm**
Bordstein des AG setzen.
Breite der Rückenstütze mind. 15 cm.
Bordstein aus Naturstein Breite 12 bis 15 cm,
Höhe 20 bis 30 cm.
Gerader Stein. Einschl. Absenker des AG.
Steine lagern innerhalb der Baustelle.
Rückenstütze bis 10 cm unter Oberkante Bordstein. Beton
mit einer Druckfestigkeit (Einzelwert) am Bohrkern von
mind. 12 MPa.
Fundamentbeton mit einer Druckfestigkeit (Einzelwert)
am Bohrkern von mind. 12 MPa.
Auftritthöhe nach Unterlage des AG.
Menge: 16,000 m; EP: 38,000
- 9,500, Leistungsbereiche: 115
- 6,500, Leistungsbereiche: 115
Leistungsbereiche: 115

**02.03.0006 Bordstein des AG setzen, Breite 6 bis 8 cm**
Bordstein des AG setzen.
Breite der Rückenstütze mind. 15 cm.
Bordstein aus Naturstein Breite 6 bis 8 cm,
Höhe 20 bis 25 cm.
Gerader Stein.
Steine lagern innerhalb der Baustelle.
Rückenstütze bis 10 cm unter Oberkante Bordstein. Beton
mit einer Druckfestigkeit (Einzelwert) am Bohrkern von
mind. 12 MPa.
Fundamentbeton mit einer Druckfestigkeit (Einzelwert)
am Bohrkern von mind. 12 MPa.
Auftritthöhe nach Unterlage des AG.
Menge: 7,000 m; EP: 38,000
- 4,000, Leistungsbereiche: 115
- 3,000, Leistungsbereiche: 115
Leistungsbereiche: 115

**02.03.0007 Bordstein aus Naturstein liefern, setzen, Tiefbord**
Bordstein aus Naturstein mit gleichmäßiger Färbung liefern
und setzen. Breite der Rückenstütze mind. 15 cm.
Bordsteinformat = B 7, Tiefbord
Breite = 8 cm
Höhe = 20 bis 25 cm
Bordstein aus Granit. Gerader Stein.
Sichtseiten gesägt und gestockt.
Rückenstütze bis 10 cm unter Oberkante Bordstein. Beton
mit einer Druckfestigkeit (Einzelwert) am Bohrkern von
mind. 12 MPa.
Fundamentbeton mit einer Druckfestigkeit (Einzelwert)
am Bohrkern mind. 12 MPa.
Menge: 6,000 m; EP: 60,000
- 10,000, Leistungsbereiche: 115
- 3,000, Leistungsbereiche: 115
- -7,000, Leistungsbereiche: 115
Leistungsbereiche: 115

**02.03.0008 Zulage Verlegung in Radien**
Zulage zu vorbeschriebenen Natursteinborden für die Verlegung im Kurvenradius R = 1 m. Verwendung von geschnittenen Steinen.
Schneiden gesondert.
Menge: 3,000 m; EP: 24,000

**02.03.0009 Bordstein trennen**
Bordstein auf Passmaß trennen.
Bordstein aus Naturstein ca. 8/25 bis 15/30
Bordstein quer und auf Gehrung trennen.
Menge: 20,000 St; EP: 15,000
Leistungsbereiche: 115

**02.03.0010 Bordstein zum Lagerplatz AG**
Nicht zum Wiedereinbau verwendete Natursteinborde des AG zum Lagerplatz des AG transportieren.
Inkl. laden, abladen und nach Vorgabe AG lagern.
Entfernung zum Lagerplatz bis 3 km.
Menge: 13,000 m; EP: 4,000

**02.03.0011 Taktiler Taststreifen, Rippenplatte 30x30x8**
Liefern und Verlegen von Bodenindikatoren
gem. DIN 32984 - Bodenindikatoren im öffentlichen Verkehrsraum
bestehend aus einschichtigem (homogenem) Hochleistungsfaserbeton
gem. DIN 18500, Abriebwiderstand Härteklasse 1
Erhöhter Widerstand gegen Frost- und Tausalzbeanspruchung
Rutschhemmung R 12
Die Platten sind entsprechend dem beschriebenen Verlegemuster auf einer Bettung aus Edelbrechsand-Splitt Gemisch der Körnung 0 - 4 mm in 30 - 50 mm Dicke hammerfest zu versetzen. Fugen vollständig mit Edelbrechsand-Splitt Gemisch der Körnung 0 - 4 mm füllen.
Trapezrippenplatte, Farbe weiß Nr. 470, Rastermaß: 30 x 30 cm
Basisdicke: 8 cm. Sperrfelder vor Nullabsenkung, Richtungsfelder
Menge: 8,000 St; EP: 22,000

**02.03.0012 Taktiler Taststreifen, Noppenplatte 30x30x8**
Leistung wie zuvor in vollem Wortlaut beschrieben, jedoch
Noppenplatte, Noppenanzahl: 36
Anordnung orthogonal, Kugelkalottennoppen
Farbe weiß Nr. 470, Rastermaß: 30 x 30 cm
Basisdicke: 8 cm. Auffindstreifen
Menge: 40,000 St; EP: 22,000

**02.03.0013 Platte aus Beton zuarbeiten**
Platte auf Passmaß trennen und an Kanten und Einfassungen zuarbeiten, durch nassschneiden.
Art = Platte aus Beton.
Dicke 6 bis 8 cm.
Menge: 6,000 m; EP: 12,000
- 2,400, Leistungsbereiche: 115
- 3,600, Leistungsbereiche: 115
Leistungsbereiche: 115

**02.03.0014 Plattenbelag des AG neu verlegen**
Plattenbelag mit Platten des AG herstellen.
In Verkehrsflächen für Rad- und Gehwege.
Platte mit Dicke über 10 bis 20 cm.
Platte aus Granit.
Abmessung B/L = 60/120 cm.
Bettung aus Baustoffgemisch 0/5, Anteil an Körnung unter 2 mm max. 30 Massenprozent, E CS35, C 90/3.
Platten gelagert innerhalb der Baustelle aufnehmen.
Menge: 4,000 St; EP: 25,000
Leistungsbereiche: 115

**02.03.0015 Platte aus Granit zuarbeiten**
Platte auf Passmaß trennen, durch nassschneiden.
Art = Platte aus Grait.
Dicke 10 bis 20 cm.
Menge: 1,000 m; EP: 40,000
- 0,600, Leistungsbereiche: 115
- 0,400, Leistungsbereiche: 115
Leistungsbereiche: 115

**02.03.0016 Granitplatte zum Lagerplatz AG**
Nicht zum Wiedereinbau verwendete Granitplatte 120/60
des AG zum Lagerplatz des AG transportieren.
Inkl. laden, abladen und nach Vorgabe AG lagern.
Entfernung zum Lagerplatz bis 3 km.
Menge: 2,000 St; EP: 10,000

**02.03.0017 Pflasterdecke aus Mosaiksteinen des AG herstellen, Gehweg**
Pflasterdecke mit Mosaikpflastersteinen aus Naturstein
des AG herstellen. Verband nach Unterlagen des AG.
In Flächen der Gehwege
Einzelflächen über 2,00 bis 10,00 m2.
Pflastersteine gelagert innerhalb der Baustelle aufnehmen und fördern.
Format für Rastermaß = 50/50/50 mm.
Pflasterstein aus Granit.
Baustoffgemisch für Bettung und Fugen Kategorie
SZ22/LA25.
Bettung aus Baustoffgemisch 0/5, GU, B, E CS35, C 90/3.
Fuge mit Baustoffgemisch 0/4, GU, F, E CS35, C 90/3,
Fugenmaterial einarbeiten und einschlämmen, Fugenschluss durch Einfegen und Einschlämmen herstellen.
Menge: 10,500 m2; EP: 75,000
- 3,400, Leistungsbereiche: 115
- 6,800, Leistungsbereiche: 115
- 0,300, Leistungsbereiche: 115
Leistungsbereiche: 115

**02.03.0018 Pflasterdecke aus Mosaiksteinen des AG herstellen, Randstreifen**
Pflasterdecke mit Mosaikpflastersteinen aus Naturstein
des AG herstellen. Verband nach Unterlagen des AG.
In Randstreifen.
Einzelflächen über 0,5 bis 2,0 m2.
Pflastersteine gelagert innerhalb der Baustelle aufnehmen und fördern.
Format für Rastermaß = 50/50/50 mm.
Pflasterstein aus Granit.
Baustoffgemisch für Bettung und Fugen Kategorie
SZ22/LA25.
Bettung aus Baustoffgemisch 0/5, GU, B, E CS35, C 90/3.
Fuge mit Baustoffgemisch 0/4, GU, F, E CS35, C 90/3,
Fugenmaterial einarbeiten und einschlämmen, Fugenschluss durch Einfegen und Einschlämmen herstellen.
Menge: 5,000 m2; EP: 85,000
- 4,500, Leistungsbereiche: 115
- 0,400, Leistungsbereiche: 115
- 0,100, Leistungsbereiche: 115
Leistungsbereiche: 115

**02.03.0019 Mosaikpflaster liefern**
Fehlendes Mosaikpflaster liefern.
Format für Rastermaß = 50/50/50 mm.
Pflasterstein aus Granit.
Menge: 1,500 m2; EP: 140,000

**02.03.0020 Pflasterdecke aus Kleinsteinpflaster des AG herstellen, Parkfläche**
Pflasterdecke mit Kleinpflastersteinen aus Naturstein
des AG herstellen. Verband nach Unterlagen des AG.
In Park- und sonstigen Verkehrsflächen.
Einzelflächen bis 2,00 m2.
Pflastersteine gelagert innerhalb der Baustelle aufnehmen und fördern.
Format für Rastermaß = 100/100/100 mm.
Pflasterstein aus Granit.
Baustoffgemisch für Bettung und Fugen Kategorie
SZ18/LA20.
Bettung aus Baustoffgemisch 0/5, Anteil an Körnung unter 2 mm max. 30 Massenprozent, E CS35, C 90/3.
Fuge mit Baustoffgemisch 0/4, GU, F, E CS35, C 90/3,
Fugenmaterial einarbeiten und einschlämmen, Fugenschluss durch Einfegen und Einschlämmen herstellen.
Menge: 4,000 m2; EP: 85,000
- 2,000, Leistungsbereiche: 115
- 2,000, Leistungsbereiche: 115
Leistungsbereiche: 115

**02.03.0021 Pflasterdecke aus Kleinsteinpflaster des AG herstellen, Sicherheitsstreifen**
Pflasterdecke mit Kleinpflastersteinen aus Naturstein
des AG herstellen. Verband nach Unterlagen des AG.
In Verkehrsflächen für Rad- und Gehwege.
Einzelflächen bis 0,5 m2
Pflastersteine gelagert innerhalb der Baustelle aufnehmen und fördern.
Format für Rastermaß = 100/100/100 mm.
Pflasterstein aus Granit.
Baustoffgemisch für Bettung und Fugen Kategorie
SZ18/LA20.
Bettung aus Baustoffgemisch 0/4, Anteil an Körnung unter 2 mm max. 30 Massenprozent, E CS35, C 90/3.
Fuge mit Baustoffgemisch 0/4, GU, F, E CS35, C 90/3,
Fugenmaterial einarbeiten und einschlämmen, Fugenschluss durch Einfegen und Einschlämmen herstellen.
Menge: 0,500 m2; EP: 95,000
Leistungsbereiche: 115

**02.03.0022 Kleinsteinpflaster zum Lagerplatz AG**
Nicht zum Wiedereinbau verwendetes Natursteinpflaster des AG zum Lagerplatz des AG transportieren.
Inkl. laden, abladen und nach Vorgabe AG lagern.
Entfernung zum Lagerplatz bis 3 km.
Menge: 17,500 m2; EP: 12,000

**02.03.0023 Schottertragschicht profilieren**
Schottertragschicht profilieren.
Vorhandene Schottertragschicht neu profilieren.
An neue Höhenlage Flächenbefestigung anpassen.
Mindestdicke im Gehwegbereich = 20 cm.
EV2 mind. 80 MPa.
Einschl. ggf. erforderlichen Bodenaushub, Boden nach Wahl des AN verwerten.
Anschluss Gehweg an abgesenkte Bordbereiche am FGÜ.
Schottertragschichtmaterial aus Rückbau.
Menge: 7,000 m2; EP: 35,000
- 3,500, Leistungsbereiche: 112
- 3,500, Leistungsbereiche: 112
Leistungsbereiche: 112

Summe Titel 02.03 Pflasterbauarbeiten: 7031,00

#### Titel 02.04 Ausstattung

**02.04.0001 Baugrube für Mastfundament herstellen, verfüllen**
Baugrube gemäß erforderlicher Fundamentgröße herstellen.
Baugrube für Mastfundament.
Baugrubentiefe bis 1,25 m.
Breite bis 2,0 m
Aushub zum Verfüllen seitlich lagern, überschüssigen Aushub nach Wahl des AN verwerten.
Abrechnung senkrecht über der Grundfläche.
Abbruch Flächenbefestigung gesondert.
Menge: 4,000 m3; EP: 35,000
Leistungsbereiche: 108
Leistungsbereiche: 108

**02.04.0002 Mastfundament herstellen**
Mastfundament nach statischen Erfordernissen herstellen.
Bewehrten Beton einschließlich Schalung nach statischen Erfordernissen herstellen. Schalung vorhalten und beseitigen.
Bewehrung wird gesondert vergütet.
Bauteil = Fundament.
Art der Verwendung = Stahlbeton.
Druckfestigkeitsklasse C30/37.
Expositionsklasse XC2 und XA1.
Menge: 1,000 m3; EP: 800,000
Leistungsbereiche: 118

**02.04.0003 Bewehrung Fundament**
Betonstahl entsprechend statischen und konstruktiven
Erfordernissen liefern, einbauen. Bauteil = Mastfundament
Stahlsorte BSt 500 S, DU 8 bis 12 mm.
Menge: 0,100 t; EP: 2600,000

**02.04.0004 Zulage Montage Ankerkorb Peitschenmast**
Zulage für Betonarbeiten für Montage Ankerkorb für Peitschenmast.
Ankerkorb lage- und höhengerecht ausrichten und während des Betonierens fixieren.
Menge: 1,000 St; EP: 150,000

**02.04.0005 Zulage Kabelleerrohr**
Zulage für Betonarbeiten für Lieferung und Einbau eines
Kabelleerrohres DN 40.
Leerrohr lage- und höhengerecht ausrichten und während des Betonierens fixieren.
Menge: 1,000 Psch; EP: 75,000

**02.04.0006 Kabelgraben ausheben, verfüllen**
Kabelgraben zum Teil in Handschachtung profilgerecht ausheben.
Aushub im Baustellenbereich lagern.
Aufbruch von Wegebefestigungen gesondert.
Nach Einbau des Kabels bzw. Kabelleerrohrs Kabelgraben wieder mit steinfreiem Material lagenweise verfüllen und verdichten.
Aushubtiefe bis 0,6 m, Sohlenbreite bis 0,4 m.
Überschüssigen Boden / nicht verwertbare Materialien entsorgen.
Menge: 2,000 m; EP: 35,000

**02.04.0007 Peitschenmast mit Flanschplatte aufstellen**
Schildermast aus feuerverzinktem Stahl nach statischkonstruktiven Erfordernissen einschließlich systembedingtem Zubehör nach Herstellerangaben aufbauen. Fundamente und erforderliche Erdarbeiten werden gesondert
vergütet.
Signalmast mit Peitschenausleger, über 4,50 bis 5,0 m Auslegerlänge.
Form = zylindrisch abgesetzt.
Mast mit Flanschplatte und Kabeleinführungsöffnung.
Mast mit Erdungsanschlusspunkt, eingelegter, verriegelbarer Masttür u. Steg für Mastverteiler.
Masthöhe über 6000 bis 6500 mm.
Mast lage- und höhengerecht auf Fundament montieren.
Bei Änderung der Mastlänge verändert sich der Einheitspreis im Verhältnis zur ausgeschriebenen Mastlänge. Ba-
sislänge für die Abrechnung ist bei Mehrlängen die maximal, bei Minderlängen die minimal ausgeschriebene
Mastlänge.
Menge: 1,000 St; EP: 950,000
Leistungsbereiche: 832

**02.04.0008 Ankerkorb für Peitschemast**
Ankerkorb für zuvor beschriebenen Peitschenmast liefern.
Einbau in Betonfundament gesobdert.
Menge: 1,000 St; EP: 180,000

**02.04.0009 Statische Berechnung liefern**
Statische Berechnung für Peitschenmast und zugehöriges Fundament liefern (Bemessung Abmessung und Bewehrung).
Für Verkehrszeichen über 0,75 bis 1,0 m2.
Masthöhe über 6,0 bis 6,5 m.
Auslegerlänge über 4,5 bis 5,0 m.
Gewicht beleuchtetes Schild über 20 bis 30 kg.
Übergabe 1-fach in papierform.
Menge: 1,000 Psch; EP: 450,000

**02.04.0010 Kabelübergangskasten demontieren**
Kabelübergangskasten im Mast der anzuschließenden Straßenlampe demontieren.
Freischaltung System veranlassen.
Einschließlich aller Klemm- und Demontagearbeiten.
Ausbaustoffe einer Verwertung nach Wahl des AN zuführen.
Menge: 1,000 St; EP: 20,000

**02.04.0011 Kabelübergangskasten liefern und montieren**
Kabelübergangskasten liefern und montieren.
480-G2S-2d mit mehrpoligem ÜSS
Sicherungskasten EK 480
L/B/T 276/81/70mm Deckel transparent
Zwei Gummidurchführungen
Zwei Sicherungssockel E14 Neozed 6A
Zugentlastung für 1-3 Kabel
Klemmenblock 5polig N-L1-L2-L3-PE
Befestigungssatz M6x10
Erdungskabel 400mm Schraube M8
Überspannungsschutz N-L1-L.Abg.-St.-PE
EK 480, Firma Langmatz o. glw.
Vom Bieter einzutragen:
Hersteller: '.........'
Typ: '.........'
Menge: 2,000 St; EP: 125,000

**02.04.0012 Sicherungseinsatz 6 A liefern und montieren**
Sicherungseinsatz 6 A, E 14 liefern und montieren.
Menge: 2,000 St; EP: 1,000

**02.04.0013 Anschließen von Kabeln**
Anschließen von Kabeln am Sicherungskasten bis 5 x 16 mm².
Beim Anschluss der Kabel an den Kabelanschluss-/ Mastsicherungskasten ist darauf zu achten, dass die Kabel lagerichtig entsprechend dem tatsächlichen Kabelverlauf anzuklemmen sind, das ankommende Kabel von der Schaltstelle ist mit rotem Kabelband und das abgehende Kabel zum nächsten Mast mit einem grünen Kabelband zu kennzeichnen.
Abrechnung je Anschlusskasten
Menge: 2,000 St; EP: 40,000

**02.04.0014 Kunststoffkabel NYY-J 5 x 10 mm² liefern und verlegen**
Kunststoffkabel NYY-J 5 x 10 mm², Cu-Zahl 768, nach DIN VDE 0271 Teil 603, in Teillängen liefern und in vorhandenen Graben verlegen.
Menge: 5,000 m; EP: 15,000

**02.04.0015 Kabelwarnband**
Kabelwarnband  mit Aufschrift "Straßenbeleuchtung" liefern.
Farbton gelb, Folienbreite 29 mm mit Beschriftung "Straßenbeleuchtung".
Verlegung 30 cm über Kabellage.
Menge: 3,000 m; EP: 1,000

**02.04.0016 Steigleitung im Mast verlegen**
Leitung für Beleuchtung zwischen Kabeluebergang bzw.
Mastaustritt und Verkehrsschild verlegen und betriebsbereit
anschliessen. Rohre und Kanaele fuer Industrieverkabelung sowie Befestigungsmaterial werden nicht gesondert
berechnet. Leitung als Steigleitung in Mast verlegen.
Arbeitshöhe max. 8 m.
Menge: 12,500 m; EP: 2,000
- 12,500, Leistungsbereiche: 133
- 0,000, Leistungsbereiche: 133
Leistungsbereiche: 133

**02.04.0017 innenbeleuchtetes Verkehrsschild liefern, montieren**
Verkehrsschild innenbeleuchtet und mit integrierter, nach unten strahlender
Straßenbeleuchtung.
Einschließlich Elektroinstallation, nach den VDE- Vorschriften anbringen.
Schild = Zeichen 350-40.
Befestigung an Peitschenausleger, einschl. aller
erforderlichen Befestigungsmittel und justierbarer
Halterung.
Anbringung über der Fahrbahn. Lichte Durchfahrtshöhe mind. 5,0 m.
Selbsttragendes Aluminiumgehäuse mit Befestigungssockel und Ventilations öffnungen sowie integriertem Strahler mit Blendungsbegrenzung.
Maße (Höhe x Breite x Tiefe) 908 mm x 860 mm x 203 mm.
Frontscheiben lichtdurchlässiges mit Folie laminiertes Transparent, über Profilklemmung im Gehäuse verankert.

Innenbeleuchtung:
Netzspannung 230V/50Hz, Schutzklasse 2.
Farbtemperatur 6500 K, kaltweiß, hinter Transparent
Klassifizierung des LED Moduls RG 2, hinter Transparent
Einsatzdauer > 100.000 Betriebsstunden

FGÜ-Beleuchtung:
ausgeleuchtete Fahrbahnbreite über 8,50 m
Farbtemperatur des Strahlers 4.000 Kelvin, neutralweiß
Einsatzdauer > 100.000 Betriebsstunden
Klassifizierung des LED Moduls RG 2, hinter gewölbter satinierter Scheibe
Konstantlichtstromtechnologie/Temperaturüberwachung / Überhitzungsschutz
Normative Angaben nach DIN 67523:2010 bzw. DIN EN 13201-2:2015
mittlere vertikale Beleuchtungsstärke auf der Mittelachse
> 40 lx
mittlere vertikale Beleuchtungsstärke an allen weiteren Bewertungspunkten
> 20 lx
Schräge Beleuchtung (Aufstellung rechts, 1 m vor FGÜ)
Menge: 1,000 St; EP: 1500,000

**02.04.0018 Rohrpfosten aufstellen**
Rohrpfosten mit Abdeckkappe für Verkehrsschild aufstellen einschl. anfallenden Aushubarbeiten. Stahlteile
feuerverzinkt. Umgebende Fläche entsprechend dem früheren Zustand herstellen.
Pfostenlänge = über 3500 mm bis 4000 mm.
Rohr = Stahl 76,1/2,9 mm.
Pfosten mit biegesteifem Erdanker aus Rundstahl, ca.
250 mm vom unteren Rohrende.
Vorh. Befestigung = Grünfläche.
Aufstellung in Boden/Homogenbereich nach Unterlagen des
AG.
Überschüssigen Aushub innerhalb der Baustelle flächenhaft verteilen.
Bei Änderung der Pfostenlänge verändert sich der Einheitspreis im Verhältnis zur ausgeschriebenen Pfostenlänge. Basislänge für die Abrechnung ist bei Mehrlängen
die maximal, bei Minderlängen die minimal ausgeschriebene Pfostenlänge.
Menge: 1,000 St; EP: 100,000
Leistungsbereiche: 130

**02.04.0019 Verkehrsschild anbringen, Vz 350-10**
Verkehrsschild nach Unterlagen des AG anbringen.
Schild = Vz 350-10
Größe 2.
Einseitig.
Mit retroreflektierender Folie der Klasse RA 2.
Schild = flach, 2 mm dick.
Befestigung mit Stahl-Rohrschelle, feuerverzinkt, nach
IVZ-Norm, Standardplan I. Verschraubung aus nicht rostendem Stahl mind. der Stahlsorte A 2.
Anbringung neben der Fahrbahn. Unterkante des Schildes
ab 2,00 m über der Verkehrsfläche.
1x an Rohrpfosten DU 76,1 mm
1x an Peitschenmast
Menge: 2,000 St; EP: 80,000
Leistungsbereiche: 130

**02.04.0020 Verkehrsschild anbringen, Vz 350-20**
Leistung wie zuvor in vollem Wortlaut beschrieben, jedoch
Schild = Vz 350-20
Menge: 2,000 St; EP: 80,000
Leistungsbereiche: 130

Summe Titel 02.04 Ausstattung: 5450,00

#### Titel 02.05 Maßnahmen an Versorgungsleitungen

**02.05.0001 Schieberkappe TW sichern, anpassen**
Schieberkappen sichern, höhenmäßig
anpassen und auf neue Höhe setzen.
In Mosaikpflasterflächen.
Höhenänderung bis 10 cm.
Menge: 1,000 St; EP: 20,000

**02.05.0002 Rohrleitung sichern**
Kreuzende oder tangierende Rohrleitung, erdverlegt,
in Betrieb, freilegen, sichern durch Aufhängen, Abstützen,
beim Verfüllen der Baugruben nach Dokumentation
(Aufmaßskizze maßstäblich) ordnungsgemäß wieder
einbetten. Einschl. Trassenwarnbänder, ggf. nachliefern.
Erschwernisse für Erd- und Verbauarbeiten beim Herstellen
der Baugrube sowie erforderlicher Handschacht sind
einzurechnen.

Gas, 110 PE
Trinkwasser 150 GG
Menge: 6,000 m; EP: 25,000

**02.05.0003 Gasleitung d110 umverlegen**
Bei Erfordernis Gas-Leitung PE-HD d110x10 umverlegen, einschließlich trennen der vorhandenen und kurzzeitig außer Betrieb nehmen der Leitung, senkrecht zur Rohrachse, Formstücke ausbauen, Material Druckrohr PE-HD, PE 100, SDR 11 nach DIN 8074/8075 und DIN EN 1555 für die offene Verlegung, mit DVGW Zertifizierung gemäß DVGW GW 335, Farbe gelb  für Gas, liefern und verlegen, in ausgehobenem Graben, im Gefälle, Verlegetiefe ab Oberkante Gelände bis 1,5 m.
Einbau in Einzellängen. Einschließlich Herstellen der
Rohrverbindungen und Aufwendungen für Schneiden und
Ablängen der Rohre. Herstellen aller Schweißverbindungen nach DVGW 330. Die Vorschriften des Herstellers für die Rohrleitungsverlegung und das Verschweißen der Rohre sind zu beachten und zstl. Aufwendungen sowie Liefern und Einbauen sämtlicher notwendigen Materialien, Form- und Verbindungsstücke sind einzukalkulieren. Einschließlich Dichtheitsprüfung. Einschließlich erforderl. Erd- und Verbauarbeiten.
Vorgaben des Netzbetreibers sind vorranging zu berücksichtigen.
Menge: 5,000 m; EP: 250,000

**02.05.0004 Kabelschutzrohr, Halbschale**
Kabelschutzrohr aus PVC, DN 100, Halbschalen, mit
Gummidichtung und allen erforderlichen Zubehörteilen
liefern.
In Abstimmung mit dem Versorgungsunternehmen
fachgerecht einbauen. In baubedingten Einzellängen.
Einschl. der erforderlichen Rohrschnitte. Leitung soweit erforderlich freilegen. Ausführung bei Erfordernis.
Einschl. erford. Erdarbeiten.
Menge: 5,000 m; EP: 30,000

**02.05.0005 Kabel sichern**
Kreuzende oder tangierende Kabel, erdverlegt, in Be-
trieb, freilegen, sichern durch Aufhängen, Abstützen,
beim Verfüllen der Baugruben nach Dokumentation
(Aufmaßskizze maßstäblich) ordnungsgemäß wieder
einbetten. Einschl. Kabelabdecksteine, Trassenwarnbänder, ggf. nachliefern. Erschwernisse für Erd- und
Verbauarbeiten auf der gesamten Länge und bis Rohrgrabensohle sowie erforderlicher Handschacht sind
einzurechnen.
Menge: 10,000 m; EP: 10,000

Summe Titel 02.05 Maßnahmen an Versorgungsleitungen: 1670,00

Summe Gewerk 02 Wegebauarbeiten: 18495,00; Summe brutto: 22009,05

### Gewerk 03 Verkehrssicherung / Mark., Besch.

#### Titel 03.01 Verkehrssicherung im Baubereich

**03.01.0001 Verkehrssich. läng. Dauer aufbauen Arbeitsstelle**
StL-Nr. 2110510519000000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'BI/6, modifiziert mit
Einbeziehung der Zufahrt Am Kirchberg  entsprechend
Verkehrskonzept des AG, Unterlage 4 Plan Blatt 1.'
Menge: 1,000 Psch; EP: 900,000

**03.01.0002 Verkehrssich. läng. Dauer vorhalten wie Vorposition**
StL-Nr. 2110511010
Verkehrssicherung längerer Dauer vorhalten, warten, instand setzen und betreiben. Vorübergehende Verkehrssicherungsmaßnahmen durchführen. Die Kontrolle der Verkehrssicherung wird gesondert vergütet.
Verkehrssicherung wie in Vorposition beschrieben.
Menge: 28,000 d; EP: 26,900

**03.01.0003 Verkehrssicherung umbauen**
StL-Nr. 21105115009000
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen 'der Verkehrssicherungseinrichtungen
entsprechend Verkehrskonzept des AG, Unterlage 4 Plan
Blatt 2.'
Menge: 1,000 Psch; EP: 500,000

**03.01.0004 Verkehrssich. läng. Dauer abbauen**
StL-Nr. 211051209000
Verkehrssicherung an Arbeitsstellen längerer Dauer abbauen. Vorübergehende Verkehrssicherungsmaßnahmen
durchführen. Vorübergehende Markierung entfernen,
transportable Lichtsignalanlage, bauliches Leitelement,
mobile Stauwarnanlage, LED-Anzeigetafel und transportable Schutzeinrichtung abbauen werden gesondert
vergütet.
Nach RSA, Regelplan 'BI/6, modifizier mit
Einbeziehung der Zufahrt Am Kirchberg.'
Menge: 1,000 Psch; EP: 520,000

*Hinweis: Nachfolgende 2 Positionen betreffen Parkverbotsbe-*
Nachfolgende 2 Positionen betreffen Parkverbotsbeschilderung im Zuge der Ernst-Thälmann-Straße (Vkz
283-10 bzw 283-20 in Verbindung jeweils mit
Zusatzzeichen 1040-34). Zu stellen bereits 3 Tage vor
Beginn der Baumaßnahme.

**03.01.0005 Verkehrssch.komb. aufbauen u. abb. VSch + ZSch H1 Ronde,Dreie.Quad. Größe 2 Typ RA2, C Höhe 2,20 m**
StL-Nr. 2110521511240904
Verkehrsschildkombination aufbauen und abbauen. Vorhalten, Kontrolle, Wartung und Instandsetzung werden gesondert vergütet. Aufstellvorrichtung nach statischen
Erfordernissen. Vorübergehende Verkehrssicherungsmaßnahmen durchführen. 70 v. H. des Preises werden nach
Aufbau, der Rest nach Abbau vergütet.
Verkehrsschildkombination = 1 Verkehrsschild und Zu-
satzschild Höhe 1.
Verkehrsschild = Ronde, Dreieck, Quadrat, Achteck,
Rechteck.
Größe 2.
Retroreflektierend mit Folie Klasse RA2, Aufbau C.
Aufstellvorrichtung 'nach Wahl des AN.'
Aufstellhöhe über der Verkehrsfläche = 2,20 m.
Menge: 4,000 St; EP: 42,000

**03.01.0006 Verkehrsschildkombination vorhalten wie Vorposition**
StL-Nr. 2110521801
Verkehrsschildkombination vorhalten, warten und instand
setzen. Vorübergehende Verkehrssicherungsmaßnahmen
durchführen. Die Kontrolle wird gesondert vergütet.
Verkehrsschildkombination wie in Vorposition beschrieben.
Menge: 124,000 Std; EP: 0,500

**03.01.0007 Verkehrsschild abbauen/aufbauen**
Vorhandenes Verkehrsschild (Zeichen 306) des AG,
einschl. Befestigungsmaterial und Aufstellvorrichtung
des AG abbauen,säubern, Transport zum Wirtschaftshof
der Stadt Müncheberg, zwischenlagern und nach
Beendigung der Baumaßnahme einschl. der
Aufstellvorrichtung und Befestigungsmaterial an neuem
Standort wieder aufbauen.
Menge: 1,000 St; EP: 70,000

**03.01.0008 Verkehrsschildkomb abbauen/aufbauen**
Vorhandene Verkehrsschildkombination (Zeichen 314-20
mit Zusatzzeichen 1040-42 und Zusatzzeichen analog
1040-31) des AG einschl. Befestigungsmaterial und
Aufstellvorrichtung des AG abbauen, säubern, Transport
zum Wirtschaftshof der Stadt Müncheberg, zwischenlagern
und nach Beendigung der Baumaßnahme einschl. der
Aufstellvorrichtung und Befestigungsmaterial an neuem
Standort wieder aufbauen.
Menge: 2,000 St; EP: 90,000

**03.01.0009 Transp. LSA Typ D aufb. u. abb. 2 Ausleger Versorg. n. Wahl VTU erstellen**
StL-Nr. 21105510921901
Transportable Lichtsignalanlage (LSA) für kreuzende
Verkehrsströme Typ D mit Kabelverbindung, einschließlich Energieversorgung,  aufbauen, in Betrieb nehmen
und abbauen. Vorhalten, Kontrolle, Wartung, Instandsetzung und Betreiben werden gesondert vergütet. Vorübergehende Verkehrssicherungsmaßnahmen durchführen. 70
v.H. des Preises werden nach betriebsfertigem Aufbau,
der Rest nach Abbau vergütet.
LSA 'mit 3 Fahrzeugsignalgruppen und 3
Fußgängersignalgruppen.'
Mit zwei Auslegern.
Energieversorgung nach Wahl des AN.
Steuerung 'verkehrsabhängig, mit
verkehrsflussabhängiger Grünzeitverlängerung und
Grünanforderung für 1 Fahrzeugsignalgruppe und 3
Fußgängersignalgruppen.'
Verkehrstechnische Unterlage bestehend aus Signallageplan, Berechnungen, Zwischenzeitenmatrix, Signalzeitenplan erstellen.
Menge: 1,000 St; EP: 5000,000

**03.01.0010 Programmierung der LSA Typ D**
Programmierung einschl. Probebetrieb sowie die
erforderliche Nachweisführung über den Betrieb der
Anlage der vorgenannten Position.
Auf Verlangen ist dem AG bzw. der
Strassenverkehrsbehörde der aktuelle Betriebszustand
der LSA nachzuweisen.
Menge: 1,000 Psch; EP: 300,000

**03.01.0011 Transport. Lichtsignalanlage vorh. wie Vorposition**
StL-Nr. 2110551501
Transportable Lichtsignalanlage (LSA) vorhalten, warten, instand setzen und betreiben. Vorübergehende Verkehrssicherungsmaßnahmen durchführen. Die Kontrolle
wird gesondert vergütet.
Transportable LSA wie in Vorposition beschrieben.
Menge: 28,000 Std; EP: 50,000

**03.01.0012 Längsmarkierung Typ II herstellen durchg.Fstr.begr. Breite 0,12 m Folie,Gew.o.Kunst mind. P 5 Markierung entf.**
StL-Nr. 2110533221501901
Längsmarkierung Typ II einschl. evtl. Sperrflächenumrandung als vorübergehende Markierung herstellen, warten und instand setzen. Vormarkieren. Vorübergehende
Verkehrssicherungsmaßnahmen durchführen. Abgerechnet
wird der markierte Strich, bei Doppelstrichen zwei
Striche.
Durchgehend als Fahrstreifenbegrenzung.
Strichbreite = 0,12 m.
Markierungssystem aus Folie, Gewebe- oder Kunststoffträger.
Verkehrsklasse mindestens P 5.
Markierung auf 'grobstrukturierter Decke.'
Markierung entfernen. Abfall aufnehmen und nach Wahl
des AN verwerten.
Menge: 20,000 m; EP: 3,600

**03.01.0013 Quermarkierung Typ II herstellen Haltlinie Folie,Gew.o.Kunst mind. P 5 Markierung entf.**
StL-Nr. 21105334150191
Quermarkierung Typ II als vorübergehende Markierung
herstellen, warten und instand setzen. Vormarkieren.
Vorübergehende Verkehrssicherungsmaßnahmen durchführen.
Abgerechnet wird der markierte Strich.
Markierung = Haltlinie.
Markierungssystem aus Folie, Gewebe- oder Kunststoffträger.
Verkehrsklasse mindestens P 5.
Markierung auf 'grobstrukturierter Decke.'
Markierung entfernen. Abfall aufnehmen und nach Wahl
des AN verwerten.
Menge: 6,000 m; EP: 14,400

**03.01.0014 Quermarkierung Typ II herstellen Fußgängerfurt Folie,Gew.o.Kunst mind. P 5 Markierung entf.**
StL-Nr. 21105334350191
Quermarkierung Typ II als vorübergehende Markierung
herstellen, warten und instand setzen. Vormarkieren.
Vorübergehende Verkehrssicherungsmaßnahmen durchführen.
Abgerechnet wird der markierte Strich.
Markierung = Fußgängerfurt.
Markierungssystem aus Folie, Gewebe- oder Kunststoffträger.
Verkehrsklasse mindestens P 5.
Markierung auf 'grobstrukturierter Decke.'
Markierung entfernen. Abfall aufnehmen und nach Wahl
des AN verwerten.
Menge: 18,000 m; EP: 3,600

**03.01.0015 Widersprüchliche Verkehrsz. abbauen/ ausdrehen, bzw. Zielangaben auskreuzen, einschl. Wiederherstellung des ursprünglichen Zustandes**
Der Verkehrsführung widersprechende Verkehrszeichen im
Baubereich unwirksam machen, einschl. Aufwand für
Einsatz eines Hubsteigers sowie für die
Wiederherstellung des ursprünglichen Zustandes.
Vorhandene Verkehrszeichen dürfen dabei nicht zerstört
oder beschädigt werden.
Die Verwendung von Abklebebändern ist nicht gestattet.
Menge: 1,000 Psch; EP: 200,000

*Hinweis: Die der Vergabeunterlage beiliegenden, der Kalkulation*
Die der Vergabeunterlage beiliegenden, der Kalkulation
dienenden, Verkehrszeichenpläne werden dem AN zur
Verfügung gestellt. Anpassungen und zusätzliche Pläne
des AN sind einzurechnen.

**03.01.0016 Verkehrsrechtliche Anordnung einh. Geb.ü.200b.300Eu.**
StL-Nr. 2110592005
Verkehrsrechtliche Anordnung für Einrichtung und Be-
trieb der Verkehrssicherung sämtlicher Abschnitte des
Leistungsverzeichnisses nach Unterlagen des AG einholen
und zugehörige Unterlagen erstellen. Erforderliche
Ortsbesichtigungen zur Erstellung der Planunterlagen
durchführen.
Anfallende Gebühren über 200,00 Euro bis 300,00 Euro.
Menge: 1,000 Psch; EP: 900,000

**03.01.0017 Anpassung Verkehrszeichenplan**
Aufwendungen zur Anpassung eines bestätigten
Verkehrszeichenplanes im Zusammenhang mit
- technologisch bedingten Änderungen des Bauablaufs
- veränderten Verkehrsverhältnissen
Menge: 1,000 St; EP: 250,000

**03.01.0018 Verkehrszeichenplan erstellen, auf Anforderung des AG**
Erstellung eines zusätzlichen anordnungsfähigen
Verkehrszeichenplanes auf gesonderte Anforderung des AG
sowie Abstimmung mit der zuständigen
Straßenverkehrsbehörde und dem AG.
Menge: 1,000 St; EP: 450,000

**03.01.0019 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'durch elektronisches
Erfassungsgerät bzw. durch schriftliche Dokumentation,
nach Wahl des AN.'
Menge: 28,000 d; EP: 30,000

**03.01.0020 Koordinierung/Abstimmung**
Koordinierung/Abstimmung/Anpassung der Leistungen für
die Verkehrssicherung mit anderen Auftragnehmern, sowie
mit der zuständigen Verkehrsbehörde des AG, den
zuständigen Straßenverkehrsämtern und der
Polizeidienststelle sowie den betroffenen
Busverkehrsgesellschaften.
Menge: 1,000 Psch; EP: 400,000

**03.01.0021 Verkehrsschild anbringen Ergänzung**
Verkehrsschild nach Aufforderung des AG anbringen.
Verkehrsschild = Normverkehrszeichen,
Schildgröße bis 1,0 m2.
Größe 2
Mit retroreflektierender Folie der Reflexions-Klasse
RA 2 und Reflexfolien-Aufbau C.
Zusätzliche Verkehrszeichen für Verkehrssicherung auf
Anordnung des AG einschl. erforderlicher
Aufstellvorrichtung.
Aufstellung und Abbau im Rahmen der Verkehrssicherung.
Menge: 1,000 St; EP: 21,000

**03.01.0022 Verkehrsschild vorhalten wie Vorposition**
StL-Nr. 2110520501
Verkehrsschild vorhalten, warten und instand setzen.
Vorübergehende Verkehrssicherungsmaßnahmen durchführen.
Die Kontrolle wird gesondert vergütet.
Verkehrsschild wie in Vorposition beschrieben.
Menge: 14,000 Std; EP: 0,250

**03.01.0023 Verkehrstafel anbringen Ergänzung**
Verkehrstafel nach Aufforderung des AG anbringen.
Hinweistafel
Größe 1600 x 1250 mm
Mit retroreflektierender Folie der Reflexions-Klasse
RA2 und Reflexfolien-Aufbau C.
Zusätzliche Verkehrszeichen für Verkehrssicherung auf
Anordnung des AG einschl. erforderlicher
Aufstellvorrichtung.
Aufstellung und Abbau im Rahmen der Verkehrssicherung.
Menge: 1,000 St; EP: 200,000

**03.01.0024 Verkehrstafel vorhalten wie Vorposition**
StL-Nr. 2110524301
Verkehrstafel vorhalten, warten und instand setzen. Vo-
rübergehende Verkehrssicherungsmaßnahmen durchführen.
Die Kontrolle wird gesondert vergütet.
Verkehrstafel wie in Vorposition beschrieben.
Menge: 14,000 Std; EP: 0,500

**03.01.0025 Absperrschranke anbringen Ergänzung**
Absperrschranke nach Aufforderung des AG anbringen.
Absperrschranke, Zeichen 600-34 mit gelben oder roten
Warnleuchten
Mit retroreflektierender Folie der Reflexions-Klasse
RA2 und Reflexfolien-Aufbau C.
Zusätzliche Verkehrszeichen für Verkehrssicherung auf
Anordnung des AG einschl. erforderlicher
Aufstellvorrichtung.
Aufstellung und Abbau im Rahmen der Verkehrssicherung.
Menge: 1,000 St; EP: 43,000

**03.01.0026 Absp.g.,Warneinr. vorhalten wie Vorposition**
StL-Nr. 2110541001
Absperrgerät oder Warneinrichtung vorhalten, warten,
instand setzen und betreiben. Vorübergehende Verkehrssicherungsmaßnahmen durchführen. Die Kontrolle wird gesondert vergütet.
Absperrgerät oder Warneinrichtung wie in Vorposition
beschrieben.
Menge: 14,000 Std; EP: 3,450

**03.01.0027 Schraffenbake anbringen Ergänzung**
Schraffenbake nach Aufforderung des AG anbringen.
Schraffenbake, Zeichen 605-10/-20 mit Beleuchtung
Mit retroreflektierender Folie der Reflexions-Klasse
RA2 und Reflexfolien-Aufbau C.
Zusätzliche Verkehrszeichen für Verkehrssicherung auf
Anordnung des AG einschl. erforderlicher
Aufstellvorrichtung.
Aufstellung und Abbau im Rahmen der Verkehrssicherung.
Menge: 1,000 St; EP: 21,000

**03.01.0028 Absp.g.,Warneinr. vorhalten wie Vorposition**
StL-Nr. 2110541001
Absperrgerät oder Warneinrichtung vorhalten, warten,
instand setzen und betreiben. Vorübergehende Verkehrssicherungsmaßnahmen durchführen. Die Kontrolle wird gesondert vergütet.
Absperrgerät oder Warneinrichtung wie in Vorposition
beschrieben.
Menge: 14,000 Std; EP: 0,850

Summe Titel 03.01 Verkehrssicherung im Baubereich: 13472,10

#### Titel 03.02 Fahrbahnmarkierung / Beschilderung

**03.02.0001 Verkehrssicherung durchführen, für zusätzl. Verkehrsraumeinschränkungen**
Verkehrssicherung an Arbeitsstellen für Markierungs-
und Beschilderungsarbeiten auf einbahnigen Straßen im
Zuge der Ernst-Thälmann-Straße für zusätzlich
erforderliche Verkehrsraumeinschränkungen aufstellen,
beseitigen, vorhalten, warten und betreiben.
Der Verkehrsführung widersprechende Verkehrsschilder
außer Kraft und wieder in Kraft setzen.
Verkehrssicherung nach Disposition des AN umsetzen.

Gebühren sowie die Aufwendungen für die Einholung der
verkehrsrechtlichen Anordnungen, einschl. Erstellung
ggf. erforderlicher Vkz- bzw. Regelpläne sind ebenfalls
in die Pauschale einzurechnen.
Menge: 1,000 Psch; EP: 1500,000

**03.02.0002 Längsmarkierung entfernen Breite 0,12 m sonst. Markierung a.Asphaltdecksch. entfernen o.Ern. Abf.d. Verw.zuf.**
StL-Nr. 2113100591213001
Längsmarkierung einschl. evtl. Sperrflächenumrandung
entfernen. Abgerechnet wird der entfernte Strich, bei
Doppelstrichen zwei Striche.
Markierung '= Unterbrochener Strich,
Radfahrer-Schutzstreifen.'
Strichbreite = 0,12 m.
Markierungsstoffart = sonstiger spritzbarer Markierungsstoff.
Auf Asphaltdeckschicht.
Entfernen ohne Erneuerung der Markierung.
Abfall aufnehmen und nach Wahl des AN verwerten.
Menge: 6,000 m; EP: 4,000

*Hinweis: Demarkierung Fahrradpiktogramm*

**03.02.0003 Markierungszeichen entfernen sonst.Markierung a.Asphaltdecksch. entfernen o.Ern. Abf.d. Verw.zuf.**
StL-Nr. 21131015213001
Markierungszeichen entfernen. Abgerechnet wird die entfernte markierte Fläche. Bei Pfeil, Buchstabe, Ziffer,
Verkehrsschild und Piktogramm ergibt sich die Fläche
aus dem kleinsten umschließenden Rechteck.
Markierungsstoffart = sonstiger spritzbarer Markierungsstoff.
Auf Asphaltdeckschicht.
Entfernen ohne Erneuerung der Markierung.
Abfall aufnehmen und nach Wahl des AN verwerten.
Menge: 2,600 m2; EP: 25,000

*Hinweis: Nachfolgende Position bezieht sich nur auf das Reinigen*
Nachfolgende Position bezieht sich nur auf das Reinigen
bei groben Verschmutzungen und nur nach vorheriger
Absprache mit dem AG.

**03.02.0004 Markierungsfläche reinigen Saugkehrwagen**
StL-Nr. 2113111002
Fläche für Markierung reinigen. Kehrgut aufnehmen und
nach Wahl des AN verwerten. Abgerechnet wird die zu
markierende Fläche. Bei Pfeil, Buchstabe, Ziffer, Verkehrsschild, und Piktogramm ergibt sich die Fläche aus
dem kleinsten umschließenden Rechteck.
Reinigung mit Saugkehrwagen.
Menge: 5,000 m2; EP: 10,000

**03.02.0005 Markierungsfläche trocknen**
StL-Nr. 21131105
Fläche für Markierung schonend trocknen. Abgerechnet
wird die zu markierende Fläche. Bei Pfeil, Buchstabe,
Ziffer, Verkehrsschild und Piktogramm ergibt sich die
Fläche aus dem kleinsten umschließenden Rechteck.
Menge: 16,500 m2; EP: 5,500

**03.02.0006 Quermarkierung Typ II herstellen Fußgängerüberweg mit Vormarkierung Kaltplastikmasse grobe Nachstreum. grobstr. Decke**
StL-Nr. 21131510511101
Quermarkierung Typ II als endgültige Markierung herstellen. Verkehrsklasse P 7. Abgerechnet wird der markierte Strich.
Markierung = Fußgängerüberweg.
Strich mit Vormarkierung.
Markierungssystem aus reaktivem Stoff, nicht spritzbar
(Kaltplastikmasse).
Als System mit groben Nachstreumitteln.
Markierung auf grobstrukturierter Asphaltdeckschicht.
Menge: 21,000 m; EP: 22,500

**03.02.0007 Verkehrsschild abbauen Größe bis 1,1 m2 neben d. Fahrbahn**
StL-Nr. 2113001110999190
Verkehrsschild ggf. mit Aufstellvorrichtung abbauen.
Schildgröße bis 1,1 m2.
Aufstellvorrichtung '= Rohrpfosten des AG
verbleibt.'
Fundament 'verbleibt.'
Schild neben der Fahrbahn.
Abgebaute Stoffe 'säubern, aufladen, zum
Wirtschaftshof der Stadt Müncheberg transportieren und
abladen.'
Menge: 10,000 St; EP: 30,000

Summe Titel 03.02 Fahrbahnmarkierung / Beschilderung: 2502,25

Summe Gewerk 03 Verkehrssicherung / Mark., Besch.: 15974,35; Summe brutto: 19009,48

Summe 01 FGÜ Altenpflegeheim: 40019,35; USt %: 19,00; Summe brutto: 47623,03
